# CLEMENSSTR. 33, WOHNUNGSNEUBAU MIT KITA UND TG
Angebotsaufforderung (GAEB DA XML 3.3, DA83)
Projekt: M2308
Währung: EUR
Auftraggeber: Stadibau GmbH, Schwere-Reiter-Straße 11, 80637 München
Erstellt mit: GXML Toolbox V3.3 R20230829, iTWO_64 V26.0.466, 08.06.2026

## A - ALLGEMEINE BAUBESCHREIBUNG, ÖRTLICHE VERHÄLTNISSE
A.1 BAUVORHABEN

Wohnungsneubau mit Kindertagesstätte (KiTa) und Tiefgarage (TG):
Clemensstraße 33, 80803 München
Gemarkung Schwabing, Fl.-Nr. 394/28, 394/82, 393

Bauherr:
Stadibau – Gesellschaft für den Staatsbediensteten Wohnungsbau in Bayern mbH,
Schwere-Reiter-Straße 11, 80637 München

Das Bauvorhaben besteht aus dem Neubau von 2 Wohngebäuden mit gesamt 51 Wohneinheiten,
einer Kindertageseinrichtung mit 4 Gruppen KiKri, 4 Gruppen KiGa sowie einer Tiefgarage mit 29 Stellplätzen.

Zu Beginn der Maßnahme ist das Grundstück mit einem Bestandsgebäude, dem ehemaligen Fachhochschulgebäude für Fotografie, bebaut. Das Gebäude wird vollständig rückgebaut.

Gebäudedaten:
Grundstücksfläche ca.  3.400 m2
Geschossfläche ca.  7.000 m2
Bruttogrundfläche (BGF) ca.  9.900 m2
Bruttorauminhalt (BRI) ca.33.800 m3
Wohnfläche ca.  3.800 m2
Gewerbliche Nutzfläche ca.  1.000 m2

A.2 GRUNDSTÜCK
Das Baugrundstück befindet sich in der Clemensstraße 33 in 80803 München,
Stadtteil Schwabing.
Die Clemensstraße ist als Fahrradstraße ausgewiesen.
An die östliche Grundstücksgrenze schließt ein Freigelände mit öffentlichem Spielplatz an.
An der westlichen Grundstücksgrenze befindet sich in der Clemensstraße 37 eine Kindertagesstätte mit Aussenbereich.

Auf dem Grundstück befindet sich ein großer, erhaltenswerter Baumbestand.

NN-Höhenlage: ± 0.00 = ca. 509,55 m ü.NHN
Mittlerer Grundwasserstand (MW): 504,2 m ü NHN,
Höchstgrundwasserstand (HW 40): 505,5 m ü NHN,
Bemessungswasserstand (HHW): 506,0 m ü NHN

Schneelastzone: 1a
Windlastzone: 2
Erdbebenzone: München ist gemäß DIN EN 1998-1 (2010-12)
und DIN EN 1998-1/NA (2011-01) keiner Erdbebenzone zugeordnet.

A.3 VORGESEHENE MASSNAHMEN
Das Vorhaben ist in zwei Gebäude aufgeteilt die unterirdisch verbunden sind.
Der Hauptbaukörper (Haus A) bildet den L-förmigen Gebäudeabdruck des Bestands nach
und wird ergänzt durch den Anbau an die östliche Grundstücksgrenze.
Ein zweiter Baukörper (Haus B) baut an die westliche Grundstücksgrenze an. Zum Erhalt einer
ortsprägenden Baumgruppe wird der Blockrand unterbrochen und die Gebäude bilden einen
für den Entwurf charakteristischen Eingangshof.

Das  Haus A soll im südöstlichen Grundstücksbereich errichtet werden.
Das Haus B wird an der nordwestlichen Grundstückgrenze, direkt im Anschluss an das Nachbargebäude Clemensstraße 37 errichtet.

Haus A, EG:
Nutzung Kindertageseinrichtung, 2 Gruppen (je 25 Kinder) Kindergarten, 2 Gruppen (je 12 Kinder) Kinderkrippe, ausgenommen Zugänge und Treppenhaus Wohnen,
Haus A_V und Haus A_R, sowie Müllraum und Zufahrt, Rampe TG
Haus A, 1.OG: Nutzung Kindertageseinrichtung, 2 Gruppen (je 25 Kinder) Kindergarten, 2 Gruppen (je 12 Kinder) Kinderkrippe, ausgenommen Haus A_V 2 Wohneinheiten und
Treppenhaus Wohnen, Haus A_V und Haus A_R
Haus A, 2.OG bis 6. OG (DG): Nutzung Wohnen, 40 Wohneinheiten
Haus B, EG bis 6.OG (DG): Nutzung Wohnen, 11 Wohneinheiten
Haus A und Haus B: 4 Gruppen Kindergarten, 4 Gruppen Kinderkrippe, 51 Wohneinheiten
Haus A und Haus B, UG: Tiefgarage, 29 Stellplätze, 1 STP behindertengerecht, 28 STP
Duplex-Parksystem, Technikräume für Kindertagesstätte und Wohnen, Abstellräume
Wohnen, Räume für Kinderwagen und Mobilitätshilfen

Grundsätzlich sind folgende Bezeichnungen der Gebäudeunterteilungen vorgesehen:

Haus A Vordergebäude
Haus A Zwischengebäude
Haus A Rückgebäude
Haus B

A.4 STICHPUNKTARTIGE BAUBESCHREIBUNG:

Außenwände einschl. Putz, Dämmstoffe, Bekleidungen:
WD-Ziegel 42,5 cm /
Stahlbeton 25 cm, WDVS mit 20 cm Wärmedämmung, Außenputz,
Unterirdisch: WU-Stahlbeton 25-30 cm, Perimeterdämmumg 12 cm

Tragende Wände, Stützen:
Mauerwerk 24 cm,
Treppenhäuser/Wohnungstrennwände: Verfüllziegel/Füllbeton,
teilweise Stahlbeton 24-30 cm nach statischer/bauphysikalischer Notwendigkeit

Trennwände:
Mauerwerk 11,5 cm,
teilweise Trockenbauwand / Trockenbauvorsatzschale,
Kellerabteiltrennwand: Montagewand Metall

Brandwände, Wände anstelle von Brandwänden:
WD-Ziegel 42,5 cm
Stahlbeton 25 cm, WDVS mit 20 cm Wärmedämmung,
Putz

Decken:
Stahlbeton 22-25 cm, teilweise 40-60 cm nach statischer Notwendigkeit,
Wohnbereich: Deckenspachtelung, teilweise Abhangdecken in Bädern,
KiTa mit Abhangdecken, teilweise Akustikabhangdecken

Fußbodenaufbau:
Wärmedämmung, Trittschalldämmung, Schwimmender Heizestrich,
Wohnen: Fertigparkett / Fliesen,
KiTa: Linoleum / Fliesen,
Treppenhäuser: Natursteisenn

Tragwerk des Daches:
Steildach: Stahlbeton 22 cm,
Gauben: Holzsparrenkonstruktion,
Flachdach: Stahlbeton 25 cm,

Dachhaut, Dämmstoffe:
Steildach: Ziegeldeckung, Lattung/Konterlattung, Dämmung 22 cm,
Gauben: Metalldeckung, Schalung, Dämmung 16 cm,
Flachdach: Retentionsdach, Gefälledämmung PIR, Abdichtung
Treppen:
Betonfertigteiltreppen, schallentkoppelt, Natursteinbelag

Treppenraumwände einschl. Türen:
Wände: Mauerwerk 24 cm, Verfüllziegel/Füllbeton
Wohnungstür: Vollwandig, dicht, selbstschließend,
Flurtür: Rauchdicht, selbstschließend

Wände notw. Flure einschl. Türen:
Wände: Mauerwerk 24 cm, Verfüllziegel/Füllbeton
Wohnungstür: Dichtschließend,
Flurtüre: Rauchdicht, selbstschließend

Haustechnische Leistungen (Heizungs-, Lüftungs-, Sanitär-, Elektroarbeiten) im gesamten Gebäude sowie  im Aussenbereich.

- Ende der Allgemeinen Baubeschreibung, örtlichen Verhältnisse -

## B - ZUSÄTZLICHE TECHNISCHE VERTRAGSBEDINGUNGEN - ALLGEMEIN
B.1 VERTRAGSGRUNDLAGEN
Folgende Vorschriften werden Vertragsbestandteil und sind zu beachten:
- Die allgemeinen technischen Vorschriften für Bauleistungen nach VOB/B und VOB/C in der zum Zeitpunkt
  des Vertragsabschlusses geltenden Fassung.
- Die Deutschen Industrienormen DIN, die für das ausgeschriebene Leistungsgebiet anwendbar sind.
- Die Bayerische Bauordnung.
- Die anerkannten Regeln der Technik.
- Alle einschlägigen Richtlinien und Empfehlungen entsprechend ihrem jeweils neuesten Stand
- Das Bundesimmissionsschutzgesetz sowie örtliche Emissions-, Wasserschutz- und
  Entsorgungsvorschriften.
- Die allgemeine Verwaltungsvorschrift zum Schutz gegen Baulärm
- Die entsprechenden Auflagen und Hinweise der zuständigen Behörden sowie beiliegende Pläne und
  Gutachten.
- Vorschriften, Richtlinien und Unfallverhütungsvorschriften allgemein sowie im Besonderen im Bereich
  der KiTa für Kindertageseinrichtungen.

B.2 ANGEBOT
Das Angebot ist für den AG kostenlos und verbindlich.
Der AN versichert, dass er alle Ausschreibungsunterlagen auf Vollständigkeit und Funktionsfähigkeit geprüft hat. Er bestätigt, dass aufgrund der ihm übergebenen Unterlagen die von ihm geforderte Leistung nach Ausführung, Art und Umfang vollständig klar beschrieben und von ihm entsprechend kalkuliert worden ist. Vor Angebotsabgabe hat sich der AN über den Umfang und den Zustand der vorhandenen Baulichkeiten etc. vor Ort zu informieren und die daraus resultierenden Erschwernisse zu berücksichtigen.
Sollte der AN aus irgendwelchen Gründen der Meinung sein, dass die vorgesehenen Bauverfahren - auch teilweise - bei den vorhandenen Verhältnisse nicht, oder nicht dem Stand der Technik entsprechend,
ausgeführt werden können, hat er dies dem AG mitzuteilen.

B.3 ZUSCHLAGSERTEILUNG
Der Zuschlag erfolgt schriftlich.
Der AN ist verpflichtet, für seine ausländischen Arbeitskräfte die behördlichen Meldungen, wie polizeiliche
An- und Abmeldung, Aufenthalts- und Arbeitserlaubnis termingerecht einzureichen. Mit der Unterzeichnung
des Angebotes gilt die Erklärung als abgegeben. Bei Arbeitsgemeinschaften ist die Erklärung und Bescheinigung von jeder Firma erforderlich.

B.4 PREISE
Alle Preise verstehen sich auf eine nutzungsfertige Arbeitsleistung, einschließlich Lieferung, Einbringung, Transport im Gebäude und der Montage sämtlicher Materialien soweit nicht ausdrücklich bauseitige Lieferung oder Leistung vermerkt ist.
Die Preise sind Festpreise bis zum Ende der Bauzeit.
Lohn- und Materialgleitung werden bis dahin nicht vereinbart.
Der vom AN auf den Vertragspreis/Angebotspreis gewährte Nachlass wird auch auf alle Massenmehrungen, geänderten und zusätzlichen Leistungen gewährt.

B.5 GERÄTE
Der AN stellt den AG von allen Ansprüchen, die aus der Nichteinhaltung zulässiger Immissionswerte von Seiten der Nachbarn gegen den AG erhoben werden, frei. Die Anzahl und die Dimensionierung der auf der Baustelle eingesetzten Geräte obliegt dem AN und ist auf die auszuführende Leistung abzustimmen.
Sollte es jedoch zu Unterbrechungen/Stillständen im Bauablauf oder einer Verzögerung des Baufortschritts und damit zu einer Bauzeitverlängerung aufgrund ungeeignetem oder unterdimensioniertem Gerät kommen, behält sich der AG vor, einen Austausch der Geräte oder eine Aufstockung des Maschinenparks zu fordern
bzw. Schadenersatzforderungen geltend zu machen.

Der Einsatz von Erschütterung hervorrufenden Geräten ist soweit als möglich zu vermeiden. Es dürfen nur Geräte eingesetzt werden, die den einschlägigen Bestimmungen und Richtlinien entsprechen.

B.6 ENTSORGUNG
Sämtliche von der Baustelle zu entsorgende Materialien wie Boden, Bauschutt, etc. gehen in das Eigentum des AN über und sind von der Baustelle abzufahren, zwischenzulagern, zu verwerten, zu deponieren oder
zu entsorgen, sofern nichts anderes in der speziellen Position beschrieben ist.
Sie sind zu lösen, eventuell zu zerkleinern und zu sortieren, zu laden, abzufahren und abzuladen. Zu entrichtende Deponiegebühren oder Verwertungs- oder Entsorgungsgebühren sind einzukalkulieren.

B.7 BAUSTELLENEINRICHTUNG
An- und Abfahrt zur Baustelle:
Anfahrt über Leopoldstr./Belgradstr., Herzogstr., Bismarckstraße in die Clemensstr.
Abfahrt über Clemensstr., Victoriastr., Herzogstr., Leopoldstr./Belgradstr.

Nutzung der Baustellenein- und ausfahrt mit Fahrzeugen jeder Art ist nur unter Aufsicht von Einweiser gestattet. Jeder AN hat eigenverantwortlich für die Einhaltung und die Stellung der Einweiser zu sorgen. Evtl. Mehrkosten hierfür sind in die Positionen einzukalkulieren.

Der AG stellt dem AN als Arbeitsbereich nur das Baugrundstück und teilweise angemietete öffentliche Flächen zur Verfügung.
Zur Verfügung gestellte Lager- und Arbeitsplätze sowie Straßen und Wege innerhalb des Baugeländes sind während der Bauzeit zu unterhalten. Straßen und Wege innerhalb der Baustelle können vom AN auf eigene Gefahr benutzt werden, die betriebsinternen Vorschriften sind einzuhalten.

Der AN ist verpflichtet, auf den durch den Baustellenverkehr beanspruchten öffentlichen und privaten Straßen einschl. der Gehwege jegliche Beschädigung und Verschmutzung zu vermeiden bzw. unverzüglich zu beseitigen. Sämtliche Sondernutzungsgebühren und sonstige damit zusammenhängende Gebühren für die Nutzung öffentlichen Grundes auserhalb der vom AG zur verfügung gestellten BE-Flächen auf öffentlichen Grund (siehe BE-Plan) sind vom AN zu tragen. Alle diesbezüglichen Genehmigungen sind von ihm einzuholen.
Sparten auf öffentlichem Grund und dem Grundstück sind zu sichern. Der AN hat die baubegleitende Koordinierung mit den Spartenträgern zu übernehmen.
Vor Beginn der Arbeiten ist vom AN ein Spartenumlauf durchzuführen. Dessen Ergebnisse und Auflagen sind in der Planung und Ausführung der Arbeiten zu berücksichtigen.
Der AN ist verpflichtet, die notwendigen Sicherungsmaßnahmen für seine Leistungen (Arbeitsabläufe, Transportvorgänge, Lagerhaltung, fertig gestellte Bauteile etc.) nach der gültigen "Verordnung über Sicherheit und Gesundheitsschutz auf Baustellen", Baustellenverordnung BaustellV, in der gültigen Fassung durchzuführen.
Vom AG wird Baustrom und Bauwasser gegen Umlage zur Verfügung gestellt (siehe B.18 und B.19).
Die Erweiterung vorhandener Anschlüsse von Baustrom und Bauwasser in dem vom AN benötigten Umfang ist Sache des AN und ist, ebenso wie die Verbrauchskosten, in die Kosten der Baustelleneinrichtung einzurechnen.
Der AN ist verpflichtet, während der vertraglich vereinbarten Ausführungszeit die Baustelle in einem sauberen Zustand zu halten, bzw. hat er diese wöchentlich ohne Aufforderung durch den AG aufzuräumen und anfallenden Bauschutt und Abfälle aller Art zu beseitigen. Unterbleibt die Erfüllung der Vertragsnebenleistung "Beseitigen von Verunreinigungen die von den Arbeiten des AN herrühren" oder wird sie unzureichend durchgeführt, so ist der AG bei einmaliger schriftlicher Fristsetzung berechtigt, diese Nebenleistung selbst oder durch Dritte zu Lasten des AN durchführen zu lassen.
Der Einsatz von Erschütterung hervorrufenden Geräten ist soweit als möglich zu vermeiden. Es dürfen nur Geräte eingesetzt werden, die den einschlägigen Bestimmungen und Richtlinien entsprechen.

B.8 BAULEITUNG
Der AN ist alleine für die Ausführung und ordnungsgemäße Erfüllung seiner Leistungen verantwortlich. Er nimmt alle Bauleitungsaufgaben bzw. Bauüberwachungsfunktionen für seine Leistungen wahr.
Der AN hat zur ständigen Leitung der Arbeiten min. einen zuverlässigen, technisch gebildeten, praktisch erprobten deutschsprachigen Bauleiter abzuordnen. Der Bauleiter muss bevollmächtigt sein, im Verkehr mit dem AG den AN in der Durchführung des Vertrages zu vertreten, so dass seine Handlungen und Unterlassungen in dieser Beziehung den AN verpflichten.

Der AN meldet den Bauleiter, soweit gesetzlich vorgeschrieben, nachweislich bei den zuständigen Aufsichtsbehörden an.
Außerdem hat der AN mind. einen fachkundigen Bauführer zu stellen. Dieser muss in der Lage sein, eine sachgemäße und kunstgerechte Ausführung der Arbeiten unter Beachtung der technischen Vorschriften
sowie der Unfallverhütungsvorschriften zu bewirken. Bauleiter und Bauführer (Polier, etc.) sind bei Vertragsabschluss namentlich zu nennen und dürfen während der gesamten Baudauer nur mn. it Zustimmung des AG ausgewechselt werden. Der AG behält sich das Recht vor, das Abziehen ungeeigneten Personals anzuordnen.
Der AN muss zu jedem Arbeitstag Bautagesberichte erstellen, in denen alle Angaben enthalten sind, die für die Ausführung und Abrechnung der Leistungen von Bedeutung sein können. Diese müssen sich ständig an einem für die örtliche Bauaufsicht des AG jederzeit zugänglichen Ort auf der Baustelle befinden und sind der Objektüberwachung des AG wöchentlich zu übergeben.
Mindestens folgende Angaben müssen im Bautagesbericht aufgeführt werden:
- das Datum,
- die Name des Auftraggebers und Bezeichnung der Baustelle,
- die genaue Bezeichnung des Ausführungsortes innerhalb der Baustelle,
- fortlaufende Nummerierung
- die Art der Leistung,
- Arbeitsfortschritt
- die Namen der Arbeitskräfte und deren Berufs-, Lohn- oder Gehaltsgruppe,
- die geleisteten Arbeitsstunden je Arbeitskraft, ggf. aufgegliedert nach Mehr-, Nacht-, Sonntags- und
  Feiertagsarbeit, sowie nach im Verrechnungssatz nicht enthaltenen Erschwernissen und
- eingesetzte Geräte und Maschinen
- die Witterungsbedingungen,
- Temperatur um 7.00 Uhr (am), windgeschützte Stelle
- Luft- und Bauteiltemperatur
- Innen- und Aussentemperaturen
- Besonderheiten, besondere Maßnahmen und Vorkommnisse
- Anweisungen der Objektüberwachung und des SIGE-Koordinators
- Unterschrift des Bauleiters des Auftragnehmers
- etc.

Die Bautagesberichte sind der OÜW wöchentlich über das PKM zu übermitteln.

Von allen wichtigen Maßnahmen und Ereignissen im Baubereich ist der AG rechtzeitig in Kenntnis zu setzen. Insbesondere hat der AN Bauunfälle, bei denen Personen- oder Sachschäden entstanden sind, Leitungsbeschädigungen, Beschwerden und Hinweise von Anliegern, Schäden an Nachbargrundstücken und -gebäuden, Hochwasser und sonstige Ereignisse unverzüglich mitzuteilen.
Er hat eine mündliche Mitteilung innerhalb von zwei Werktagen schriftlich zu bestätigen.
Vom AG steht für eventuell anstehende Fragen und Koordinierungsgespräche eine Objetküberwachung zur Verfügung, damit eventuell notwendige Entscheidungen des AG rasch herbeigeführt werden können. Der AN hat keinen Anspruch auf Überwachung seiner Leistungen durch diesen Projektleiter.

Zusätzlich gelten die Regelungen des Formblatts 214.HW, Weitere Besondere Vertragsbedingungen,
Ziffer 20.

B.9 BAUBESPRECHUNG
Der AN hat ohne gesonderte Vergütung bis zum Abschluss seiner Leistungen zu den vom AG angeordneten wöchentlichen Baubesprechungen entscheidungsbefugte, mit der Leistung vertraute Vertreter zu entsenden.

B.10 TECHNISCHE EINWÄNDE
Technische Einwendungen des Bieters gegen die in den Ausschreibungen oder Plänen vorgesehenen Arbeiten sind spätestens bei Angebotsabgabe schriftlich vorzulegen.

B.11 BAUSTOFFE
Die in den Leistungsbeschreibungen aufgeführten Baustoffe sind vom AN hinsichtlich der geforderten Güte und Qualität auf ihre Richtigkeit zu überprüfen. Auf Verlangen des AG ist vom AN der Nachweis vorzulegen,
dass die Baustoffe den gestellten Anforderungen entsprechen.
B.12 AUFMASSFESTSTELLUNG
Für die Abrechnung ist ein Aufmaßbuch (Aufmaßblätter) zu führen. Aufmaß und Abrechnung erfolgen nur nach den tatsächlich ausgeführten Leistungen und Lieferungen aufgrund der ermittelten Aufmaße und der mit der örtlichen Bauaufsicht gemeinsam an Ort und Stelle durchgeführten Aufmaßprüfung.

B.13 RECHNUNGSLEGUNG
Die Rechnungslegung mit den entsprechenden vollständigen, prüffähigen Rechnungsunterlagen inkl. der  Aufmaßdaten sowie Preisnachweise hat in mindestens 3-facherAusfertigung zu erfolgen und ist beim AG einzureichen. Weiter sind diese Unterlagen in digitaler Form (Excel-, PDF-Dateien, o. ä., offen bearbeitbar) über das PKM einzustellten und  zu übermittelt .

Massenermittlungen sind nach Bauteilen und Ebenen zu gliedern. Alle Teilrechnungen sind mit der hiefür erforderlichen Genauigkeit nach Vorgabe der örtlichen Bauaufsicht bzw. des AG (Teil- bzw.
Schlussrechnungsformblätter etc.) und auf LV-Basis zu erstellen. Die abgerechneten Arbeiten sind gegen spätere Abrechnungsabschnitte genau abzugrenzen, um Doppelverrechnungen auszuschließen.
Die für die Abrechnung erforderlichen Unterlagen und Schriftstücke hat der AN zu verfassen. Kommt der AN dem in der vorgegebenen Frist nicht nach, so wird auf Kosten des AN ein Dritter mit der Erstellung dieser
Unterlagen beauftragt. Der AN hat diese Massenfeststellung zur Kenntnis zu nehmen. Das Fehlen von Unterlagen verlängern in jedem Fall die Rechnungsprüffrist um die Zeit, bis zu der sämtliche Unterlagen
beigebracht wurden. Sämtliche Rechnungen und Aufmaße sind kumuliert aufzustellen.

Zusätzlich gelten die Regelungen des Formblatts 214.HW, Weitere Besondere Vertragsbedingungen,
Ziffer 14 und 15.

B.14 WEITERGABE AN NACHUNTERNEHMER
Der AN steht dafür ein, dass sein Betrieb für die Ausführung der angebotenen Leistungen eingerichtet ist. Etwaige Weitervergaben an Subunternehmer bedürfen der Zustimmung des AG.

B.15 AUSFÜHRUNGSFRISTEN, VERTRAGSTERMINE, ARBEITSZEITEN
Die im Leistungsverzeichnis bzw. in den beiliegenden Anlagen und Formblättern aufgeführten Beginn- und Fertigstellungstermine werden Vertragsbestandteil. Sollten Bedenken gegen die Einhaltung der dargestellten Einzel- oder Gesamtfristen bestehen, so sind diese bei Angebotsabgabe dem AG mitzuteilen.
Bei Terminänderungen sowie bei einer Verzögerung der vereinbarten Termine, insbesondere des Anfangstermins, sowie bei Unterbrechung oder bei Stillstand der Baustelle aus bauseitigen Gründen, ist die vereinbarte Zahl der Werktage für die Ausführung der vom AN in Auftrag genommenen Leistungen verbindlich.
Der AN verpflichtet sich, sich bei der Vorbereitung und Ausführung seiner Leistungen mit den anderen auf der Baustelle eingesetzten Unternehmen (z. B. Fassaden-, Ausbau-, Haustechnikfirmen, etc.) rechtzeitig hinsichtlich des technischen und zeitlichen Ablaufes seiner Arbeiten abzustimmen. Er hat die aus einer fehlerhaften und/oder unrichtigen Abstimmung entstehenden Folgen zu tragen.

Der AN hat zur Einhaltung der Vertragsfristen geeigenete Maßnahmen zu ergreifen (z. B. ausreichender Personal-, Material- und Geräteeinsatz, u.a.) um die vereinbarten Ausführungs- und Einzelfristen einzuhalten. Dies beinhaltet auch ggf. parallele Tätigkeiten in unterschiedlichen Teilbereichen des Bauvorhabens mit zwei oder mehreren Kolonnen auszuführen.

Aufgrund der Situierung der Baustelle erwartet die Bauherrschaft vom AN, dass alle zusätzlichen, machbaren Schutzmaßnahmen ergriffen werden, um die Nachbarschaft weitestmöglich vor Belästigungen zu schützen.
Zusätzlich gelten die Regelungen des Formblatts 214.HW, Weitere Besondere Vertragsbedingungen,
Ziffer 21 und 22.

Der vom Auftragnehmer zu erstellende Baufristenplan hat grundsätzlich die Leistungsabfolge des Bauablaufterminplan des AG abzubilden. Eine grundsätzliche Änderung der Leistungsabfolge ist nur mit Ausdrücklicher Zustimmung des AG möglich. Der AN hat keinen Anspruch auf die Änderung der Leistungsabfolge.

B.16 FLÄCHEN BAUSTELLENEINRICHTUNG / PARKMÖGLICHKEITEN
Das Lagern von Material, sowie das Aufstellen von Gerät / Container auf dem Baustellengelände ist nur nach vorheriger Genehmigung durch den AG auf eigens dafür zugewiesenen Flächen möglich.

Baustelleneinrichtungsflächen stehen auf den ausgewiesenen Grundstücksflächen nur sehr bedingt bzw. gar nicht zur Verfügung.
Da der Wurzelbereich von verbleibenden Bäumen weder als Lagerfläche benutzt werden dürfen noch überfahren werden können ist unter anderem nach Errichtung des Baugrubenverbaus eine Erreichbarkeit des Bereichs hinter den neu zu errichtenden Gebäuden (Ost-, West- und Südseite) mit einem Fahrzeug nicht mehr möglich.

Sollte der AN weitere Baustelleneinrichtungsfläche benötigen sind diese entsprechenden Flächen vom AN auf eingene Kosten im öffentlichen Raum zu beschaffen und zu erstellen.
Alle damit verbundenen Mehraufwendungen wie Anträge, Gebühren, etc. sind in die Positionen einzukalkulieren.
Einschränkungen durch den Baumschutz sind zu beachten.

Die sehr wenigen ausgewiesenen Baustelleneinrichtungsflächen werden von allen Auftragnehmern genutzt.
Straßen, Wege, Lager- und Arbeitsplätze innerhalb des Baugeländes werden in bestehendem Zustand zur Verfügung gestellt und von der Objektüberwachung zugewiesen. Sie können vom Auftragnehmer nur auf eigene Gefahr benutzt werden.
Nutzt der AN Flächen (auf dem Baugrundstück oder im öffentlichen Bereich) für  eigene Aufenthalts- oder Lagercontainer oder Material- und Gerätelagerflächen so sind diese Flächen zu unterhalten und nach Beendigung der Leistung des jeweiligen AN in dem ursprünglichen Zustand zurückzugeben. Die Kosten für verursachte Schäden hat der AN zu tragen.

Dem AN wird zwingend empfohlen, sich vorab bereits ein Bild vor Ort zu verschaffen und sich mit den örtlichen Gegebenheiten vertraut zu machen.

Den Auftragnehmern werden Teilflächen für die Baustelleneinrichtung und kurzfristige Materiallagerung in sehr geringem Umfang von der Objektüberwachung zugewiesen.
Terminliche und örtliche Ansprüche werden für die gewährten Flächen nicht gegeben.
Aufgrund der begrenzten Verfügbarkeit von Baustelleneinrichtungsflächen- und Lagerflächen ist der Flächenbedarf so gering wie möglich zu halten. Auf eine Anlieferung "just in time" wird hingewiesen. Das Umsetzen der Baustelleneinrichtung und der gelagerten Materialien muß jederzeit möglich sein.

Der Zugang zu Energieanschlüssen und Revisionsöffnungen muss freigehalten werden.
Die Zufahrtswege für Feuerwehr-, Rettungs-, Polizei- und sonstige Hilfsfahrzeuge im Baubereich sind freizuhalten. Bau- und Lieferfahrzeuge dürfen nicht im Straßenbereich geparkt werden. Materialien, Maschinen und Geräte werden dem Arbeitsfortschritt entsprechend auf die Baustelle gebracht.

Unterkünfte wie Schlafräume und Aufenthaltsräume für die Freizeit (Wohnlager) dürfen in der Liegenschaft, in der sich die Baustelle befindet, nicht eingerichtet werden. Die Zugänglichkeit zu den Containern des Auftragnehmers ist der Objektüberwachung ständig zu gewähren.

Lager- und Arbeitsplätze sind nur kurzzeitig im unmittelbaren Einsatzbereich gegeben.
Vom Auftraggeber werden sonst keine Aufenthalts- und Lagerräume zur Verfügung gestellt. Alle Räume sind vom Auftragnehmer eigenverantwortlich aus Gründen des  Eigentumsnachweises ausdrücklich mit Firmenaufschrift zu versehen.

D.h., daß auch im Gebäude keinem Auftragnehmer Räumlichkeiten zur Verfügung gestellt werden.
Vom Auftragnehmer eingebrachte Bautüren/ Bauzylinder die nicht mit dem Bauherrn oder der Objektüberwachung abgestimmt wurden, werden ohne Rücksprache demontiert.
Alle Folgen dieser Demontage trägt der Auftragnehmer in vollem Umfang selber.

Parkmöglichkeiten für Privat- PKWs und Firmenfahrzeugen die ausschließlich zum Personentransport von gewerblichen Arbeitnehmern des Auftragnehmers vorgesehen sind, stehen auf dem Baugelände nicht zur Verfügung. Diese dürfen nur im öffentlichen Straßenraum parken.

Der Auftraggeber hat das Recht, nicht berechtigte Kraftfahrzeuge kostenpflichtig auf Gefahr und zu Lasten des Auftragnehmers abschleppen zu lassen, dem die Fahrzeuge zuzuordnen sind. Dem Auftragnehmer ist es dann freigestellt, gegen den betreffenden Fahrzeughalter Regressansprüche ohne Einschaltung und Belangung des Auftraggebers geltend zu machen.

Es ist Sache des Auftragnehmers, diese Auflagen seinen Beauftragten in geeigneter Form bekannt zu machen und entsprechende Erinnerungen durchzuführen.

Die Lagerung chemischer und brennbarer Flüssigkeiten und Stoffe ist genehmigungspflichtig und nur bedingt möglich. Die Vorgaben der UVV / Feuerwehr / Gewerbeaufsichtsamt / Berufsgenossgenenschaft sind strikt einzuhalten.
Auf die Verordnung über brennbare Flüssigkgeneiten (VbF) und die Lagerverordnung (VLWF) wird hingewiesen.
- Grundsätzlich sind die angesetzten Verkehrslasten zur Baugrubenumschliessung vom Auftragnehmer zu
  beachten und einzuhalten.
  Zulässige Verkehrslast an Oberkante Gelände im Baustellenbereich:

  p = 10 kN/m2

  Dieser Ansatz beinhaltet auch ersatzweise folgende Belastungen:
  1.  zulässige Belastung aus Baustellenverkehr und Baubetrieb (vgl. EAB)
  Bei Straßenfahrzeugen nach STVZO gilt:
  Abstand > 1,00 m zwischen Aufstandsfläche der Räder und Hinterkante der Verbauwand.

  2.  zulässige Belastung aus Bagger und Hebezeugen (vgl. EB57)
  folgende Abstände von der Baugrubenwand müssen eingehalten werden:

  1,50 m bei einem Gesamtgewicht von 10t
  2,50 m bei einem Gesamtgewicht von 30t
  3,50 m bei einem Gesamtgewicht von 50t
  4,50 m bei einem Gesamtgewicht von 70t

B.17 ARBEITSZEIT
Grundsätzlich gilt die 6-Tage Woche. Samstag ist Arbeitstag.
Arbeiten gemäß den rechtlichen Bestimmungen für Gewerbetriebe des KVR der LH München sind möglich.

Ganztägig an Sonn- und gesetzlichen Feiertagen im Bundesland Bayern - sowie werktags in der Zeit von 22:00 Uhr bis 7:00 Uhr - sind Bauarbeiten nicht erlaubt.

Auf die genannten Zeiten ist zwingend zu achten, unmittelbar um die Baustelle befindet sich dichte Wohnbebauung.

Ausnahmen hierzu hat der AN eigenständig und auf eigene Kosten bei den zuständigen Genehmigungsbehörden abzufragen und zu beantragen.

B.18 WASSERANSCHLUSS AN DAS ÖFFENTLICHE VERSORGUNGSNETZ
  (LÖSCH-/ TRINKWASSER) UND SANITÄRE ANLAGEN
Durch den Auftragnehmer Baumeisterarbeiten wird eine provisorische Bauwasserversorgung und -entsorgung erstellt, die ab Beginn der Arbeiten an der  Gebäudehülle bzw. den Ausbauarbeiten auch anderen auf der  Baustelle Tätigen zur Verfügung gestellt wird.

Darüber hinaus bestehen keine weiteren Ver- und Entsorgungseinrichtungen.
Weitere Ver- und Entsorgungseinrichtungen sind bei Bedarf für eigene  Zwecke oder aufgrund Auflagen Dritter vom Auftragnehmer eigenständig herzustellen und wieder zu beseitigen.

Sanitäre Anlagen:
Die Errichtung der sanitären Baustellenanlagen sowie das Vorhalten / Betreiben über die gesamte Bauzeit hinweg erfolgt durch den Auftragnehmer Baumeisterarbeiten. Hierbei wird im Umgriff der Baustelle ein Sanitärcontainer und bei Bedarf mobile Toilettenkabinen aufgestellt.
Die sanitären Anlagen dürfen vom Auftragnehmer genutzt werden.
Es dürfen nur die WC- Anlagen benutzt werden, die für die Baustelle errichtet wurden.

Die Installations- und Verbrauchskosten für die Wasserver- und  entsorgung trägt der Auftraggeber.

Es erfolgt eine Umlage gemäß Formblatt 214.HW, Weitere Besondere Vertragsbedingungen, Ziffer 9.c.

B.19 STROMANSCHLUSS AN DAS ÖFFENTLICHE VERSORGUNGSNETZ
  BAUSTROMVERSORGUNG / BAUBELEUCHTUNG
Eine übergeordnete Baustromversorgung wird durch den AN Baumeisterarbeiten errichtet und für die gesamte Bauzeit instandgehalten.
Die übergeordnete Baustromversorgung besteht aus Hauptverteiler, ggfls. Gruppenverteiler sowie Ã¼ber die gesamten Gebäude verteilte Endverteiler.

Alle von den Baustromverteilern der übergeordneten Baustromversorgung abgehenden Einrichtungen (Kabel, Leitungen, Baustellenbeleuchtung usw.) sind vom jeweiligen Auftragnehmer zu erbringen, ordnungsgemäß instand zu halten und zu betreiben.

Die Installations- und Verbrauchskosten für die Stromversorgung werden vom Auftraggeber übernommen.

Es erfolgt eine Umlage gemäß Formblatt 214.HW, Weitere Besondere Vertragsbedingungen, Ziffer 9.c.

Baustellenbeleuchtung:
Die Verkehrswegebeleuchtung der Gesamtbaustelle im Außenbereich werden durch den AN Baumeisterarbeiten an den Hauptzugängen, Fluchtwegen des Baugeländes sowie der Baustelleneinrichtungsflächen zwischen Bauzaun und dem Gebäude für die gesamte Bauzeit errichtet und instandgehalten.
Die Verkehrswegebeleuchtung innen (Hauptzugänge, Fluchtwege, Treppen etc.) einschl. ggfls. erforderlicher Sicherheitsbeleuchtung werden ebenfalls durch den AN Baumeisterarbeiten für die gesamte Bauzeit errichtet und instandgehalten.

Die Arbeitsplatzbeleuchtung, Beleuchtungsmaßnahmen zur Sicherung (Unfallverhütungsvorschriften) sind Sache des jeweiligen Auftragnehmers und müssen in dessen Baustelleneinrichtung einkalkuliert werden.

Die Arbeitsstättenverordnung - ArbStättV fordert, dass Arbeitsstätten (zu denen auch eine Baustelle gehört) möglichst ausreichend  Tageslicht erhalten und mit Einrichtungen für eine der Sicherheit und dem Gesundheitsschutz der Beschäftigten angemessenen künstlichen Beleuchtung ausgestattet sein müssen.
Die Beleuchtungsanlagen sind so auszuwählen und anzuordnen, dass sich dadurch keine Unfall- oder Gesundheitsgefahren ergeben können (Ziffer 3.4 Anhang ArbStättV).
Dabei sind die Nennbeleuchtungsstärken für verschiedene Tätigkeiten gemäß DGUV Information 215-210 "Natürliche und künstliche Beleuchtung von Arbeitsstätten" einzuhalten.
Gegebenenfalls ist bei unübersichtlicher Baustelleneinrichtung, Lagerung von Material oder Einbauten eine höhere Beleuchtungsstärke als in den Tabellen angegeben anzunehmen.

B.20 BAUAUFZUGSANLAGEN / HEBEZEUGE
Nach Fertigstellung der Rohbauleistungen werden voraussichtlich an 2 Stellen  (1 x Haus A und 1 x Haus B) am Gerüst je ein Gerüstaufzug für den Materialtransport erstellt und den am Bau beschäftigten AN ab ca. Beginn der Ausbauphase zur Verfügung gestellt.
Die Materialeinbringung in das Gebäude erfolgt vom Gerüstaufzug über das Gerüst durch festegelegte Fensteröffnungen ins Gebäude. Die Tragkraft des  Gerüstbereiches ist auf Lastklasse 3 (2 kN/m2) beschränkt, die Fensteröffnung beträgt nicht mehr als B/H ca. 1,10 x 1,20 m.
Die direkte Anfahrt an die Bauaufzüge ist nur sehr eingeschränkt möglich. Es ist damit zu rechnen, dass Material zunächst abgesetzt und dann vom Absetzplatz auf der BE zum Aufzug transportiert werden muss.
Die Aufzüge bedienen maxmal die Geschosse 1.OG bis 5.OG. Der Materialtransport vom 5.OG bis 6.OG (DG) muss über das Treppenhaus (ohne Aufzug) erfolgen.

Die Bauaufzüge stehen nicht bis zum Schluss des Bauvorhabens zur Verfügung.
Ein Anspruch auf die Nutzung der Bauaufzüge besteht für den AN nicht.

Weitere bauseitige Transportmittel im Gebäude, z.B. Aufzüge und Hebezeuge o. dgl. stehen nicht zur Verfügung.

Die Mitbenutzung von Baukränen und anderen Transporteinrichtungen durch andere am Bau tätige Firmen darf grundsätzlich kein Auftragnehmer ablehnen, soweit dies die Durchführung seiner eigenen Arbeiten nicht behindert.
Kranfahrten ohne Last über Nachbargrundstücke sind ohne Zustimmung der Nachbarn nicht möglich, Kranfahrten mit Last über Nachbargrundstücke sind nicht erlaubt.

Das Entgelt für die Mitbenutzung von Hebezeugen ist zwischen den Firmen ohne Einschaltung der Objektüberwachung zu regulieren.

Gerüste und sonstige Einrichtungen, die ein Auftragnehmer für die Durchführung seiner Leistungen erstellt t, hat, sind auch für andere am Bau tätigen Auftragnehmer benutzbar, soweit dies die Durchführung seiner eigenen Leistung nicht behindert.  Es gilt die gleiche Entgeltregelung.

B.21 GERÜSTE
Für alle Fassaden- und Dacharbeiten werden Fassadengerüste durch den AN Baumeisterarbeiten erstellt.

Für alle über die o.a. Gerüste hinausgehenden, für die eigenen Leistungen erforderlichen Gerüststellungen sind die Kosten in die entsprechenden Positionen einzukalkulieren.

B.22 BAUREINIGUNG UND MÜLLBESEITIGUNG
Ordnung und Sauberkeit müssen auf der Baustelle jederzeit gewährleistet sein. Alle Auftragnehmer sind angehalten, dies zu berücksichtigen.

Auch die Baustelleneinfahrt und die Zufahrtsstraße sind stets von Verschmutzung  frei zu halten bzw. bei Auftreten von Verschmutzungen ist dieser ohne Verzug zu beseitigen.

Jeder Auftragnehmer ist gem DIN 18299 Ziffer 4.1.11 selbst für die Beseitigung von Verunreinigungen und das Entsorgen von Müll aus dem eigenen Bereich verantwortlich.

Der Auftragnehmer ist für die ordnungsgemäße Entsorgung der von Ihm gelieferten Verpackungen einschl. aller damit verbundenen Kosten (Transport, Deponiegebühren usw.) verantwortlich. Baustellenabfälle, wie
z.B. elektrische Leitungen, Verpackungen usw., sind vom AN zu entsorgen.
Das Beseitigen aller Verunreinigungen, von Abfällen, Verpackungsmaterial, Bauschutt, etc. ist Nebenleistung einschließlich Abfall- und Schuttabfuhr mit eigenen Containern.

Dies gilt auch für Flüssigkeiten und verunreinigtes Wasser. Es ist strengstens untersagt, derartige Flüssigkeiten und Wasser in die Wasch- oder Ausgußbecken des Gebäudes oder in die Revisionsschächte einzuleiten.
Diese Flüssigkeiten und Wasser sind in geeigneten Behältern zu sammeln und als Nebenleistung gemäß DIN 18299 Pkt. 4.1.11 kostenlos für den Auftraggeber zu entsorgen.

Im Zuge der laufenden Reinigungspflicht sind unverzüglich alle erforderlichen Maßnahmen durchzuführen, vor allem, wenn eine Verschmutzung der Baustellenbereiche und der angrenzenden Bereiche eine Gefahr für die Sicherheit der auf der Baustelle Beschäftigten und/ oder Personen außerhalb der Baustelle darstellt.
Auf der Baustelle sind Verunreinigungen und anfallender Müll vom Verursacher unmittelbar, mindestens arbeitstäglich zu beseitigen und ordnungsgemäß zu entsorgen.
Durch die Objektüberwachung wird die Beseitigung täglich kontrolliert.

Es wird darauf hingewiesen, dass Verunreinigungen und Müll bereits nach einmaliger Nachfristsetzung (Nachfrist max. 3 Arbeitstage) durch die Objektüberwachung über Dritte (Ersatzvornahme) zu Lasten des Verursachers beseitigt und entsorgt werden.
Die anfallenden Kosten für die Ersatzvornahme werden dem Verursacher in Rechnung gestellt.

Bauschutt und Abfälle dürfen nicht in den Arbeitsräumen der Baugrube entsorgt werden. Eine Verschmutzung von Boden und Grundwasser ist auszuschließen. Farbreste, Säure, Laugen und sonstige wassergefährdende Stoffe dürfen nicht in die Kanalisation geleitet werden.

Eine Entsorgung von Fremdschutt (z.B. fremder Baustellen) ist auf der Baustelle strengstens untersagt und wird durch die Objektüberwachung überwacht.
Bei Zuwiderhandlungen werden die entstehenden Kosten dem Verursacher im vollen Umfang abgezogen.

Der Auftraggeber behält sich vor Verunreinigungen auf der Baustelle, die nicht zugeordnet werden können, nach vorheriger Ankündigung (Frist 3 Arbeitstage) durch Dritte beseitigen zu lassen. Die Kosten hierfür werden auf alle am Bau beteiligte Firmen entsprechend der jeweiligen Bruttoauftragssumme aufgeteilt. Die Kosten werden jeweils in den Abschlagsrechnungen und in der Schlussrechnung in Abzug gebracht.

Bei Zuwiderhandlungen werden die entstehenden Kosten dem Verursacher im vollen Umfang abgezogen.
Zum Abzug gebracht werden dann nicht nur die Schutt- und Entsorgungskosten sondern auch der erhöhte Bauleitungsaufwand durch Schriftverkehr, Fristsetzungen und notwendige Vor- und Nachkontrollen.
Auf die Regelung gemäß Formblatt 214.HW, Weitere Besondere Vertragsbedingungen, Ziffer 9.b wird verwiesen.

B.23 PROJEKTKOMMUNIKATIONSRAUM (PKM)
Der AG hat für das Projekt einen Projekt-Kommunikationsraum (PKM, hier: DPR GmbH) zum Austausch von Plänen und Dokumenten eingerichtet.
Hierzu zählt auch jeglicher vertragsrelevanter Schriftverkehr, Rechnungen, Nachträge, Bedenkenanmeldungen usw..

Die Planverteilung erfolgt ausschließlich digital über dieses vom AG gestellten PKM.

Dem AN werden nach Auftragserteilung alle bis dahin zur Verfügung stehenden gewerkespezifischen Planzeichnungen über das internetbasierte PKM zum Download zur Verfügung gestellt.
Paus- und Kopierkosten - bzw. Planvervielfältigungskosten jedweder Art - werden nicht vergütet.
Es ist mit der Übergabe von bis zu fünf Aktuallisierungen der Planunterlagen zu rechnen.

Falls eigene Planzeichnungen erstellt werden, so sind diese durch den AN in den PKM hochzuladen und abzulegen (Bringschuld) und die Empfänger systemgerecht darüber zu informieren.
Als Versandtermin gilt der Einstelltermin in den PKM bzw. der Eingang der Benachrichtigungsmail beim Adressaten.
Der AG behält sich vor, nur Dokumente die über das PKM-System erfolgen, als gültig anzuerkennen.

Die Nutzung des PKM erfolgt kostenfrei.

Die Anmeldung zum PKM erfolgt per Internet- Browser mit einem Benutzernamen und einem Passwort. Dem AG ist dazu mindestens eine berechtigte Person mit Vor- und Nachnamen, sowie der E-Mail-Adresse zu
benennen (i.d.R. Kontaktdaten des Projektleiters bzw. Projekt-Mailadresse).

Auf die Regelungen gemäß Formblatt 214.HW, Weitere Besondere Vertragsbedingungen, Ziffer 1 wird verwiesen.

B.24 BAULEISTUNGSVERSICHERUNG
Der Auftraggeber wird die Kosten für die Bauleistungsversicherung umlegen.
Jeder Auftragnehmer beteiligt sich mit einer Umlage in Höhe von je 0,1% der Schlussrechnungssumme - ohne Umsatzsteuer (siehe Weitere besondere Vertragsbedingungen 214.HW, Ziffer 9.d).

B.25 ARBEITSSICHERHEIT / SIGEKO
Bei der Durchführung der Arbeiten sind die einschlägigen Gesetze, Verordnungen, EG-Recht, Arbeitsstättenrichtlinie und Technischen Regeln sowie Vorschriften, Regeln und Informationen der Berufs-genossenschaften zu berücksichtigen. Gemäß der "Verordnung für Sicherheit und Gesundheitsschutz auf Baustellen (BaustellV) vom 10.06.1998 hat der AG einen Koordinator bestellt (§ 4 BaustellV).
Der Koordinator wird seine Aufgaben nach der BaustellV wahrnehmen.

Die Sicherheits- und Gesundheitsschutzpläne werden dem AN in der jeweils aktuellen Fassung übergeben. Er hat die in den Sicherheits- und Gesundheitsschutzplänen enthaltenen Elemente bei der Ausführungsplanung und bei allen auszuführenden Arbeiten einzuhalten. Der AN hat dem Koordinator den Beginn neuer Arbeiten (z.B. Gerüststellung) vorher rechtzeitig anzuzeigen und die erforderlichen Unterlagen hinsichtlich Sicherheitstechnischer Belange zu übergeben. Die Verantwortlichkeit des AN für die Erfüllung seiner Arbeitsschutzpflichten bleibt unberührt (§ 5 Abs.3 BaustellV). Der vom AG bestellte Koordinator wird durch laufende Kontrollen die Einhaltung der Sicherheits- und Gesundheitsschutzpläne überwachen und die Aufgaben nach der BaustellV wahrnehmen.

Ferner wird der Koordinator durch regelmäßige Begehung der Baustelle die sicherheitstechnischen Einrichtungen und Schutzmaßnahmen des AN überprüfen. Soweit der Koordinator sicherheitstechnische Mängel auf der Baustelle feststellt, wird er den AN und AG in schriftlichen Berichten und / oder mündlicher Form unterrichten.

Der AN ist verpflichtet, die festgestellten Mängel unverzüglich zu beheben. Der AN hat für den Koordinator nach der BaustellV einen Ansprechpartner, Sicherheitsbeauftragter des AN für die Baustelle,  sowie einen Ersthelfer zu benennen, der für die Erfüllung der erforderlichen Maßnahmen  auch von eventuellen Nachunternehmern verantwortlich ist.
¤mtSämtliche vorstehenden Leistungen, Maßnahmen und auftretenden Erschwernisse, die sich  nach der BaustellV für den AN ergeben, sind in die Baustelleneinrichtungspauschale einzukalkulieren.

Der AG plant regelmäßige, voraussichtlich vierteljährliche übergeordnete Besprechungen und Begehungen zur Baustellensicherheit gemeinsam mit SiGeKo, Bauleitung des AG, Vertretern der BG Bau und des
Gewerbeaufsichtsamtes. Zumindest der Sicherheitsbeauftragte des AN für die Baustelle hat daran verpflichtend teilzunehmen. Ein Zeitbedarf von ca. drei Stunden je Termin ist miteinzukalkulieren.
Darüber hinaus gilt:

- Jede Firma hat abhängig von der maximalen Anzahl der auf der Baustelle Beschäftigten,
  Sicherheitsfachkräfte und dessen Stellvertreter zu bestellen. Diese sind der Projektleitung namentlich zu
  benennen. Bei Personalwechsel ist die Projektleitung zu benachrichtigen.
- Jede Firma hat ihre Mitarbeiter vor Aufnahme der Tätigkeiten und bei wesentlichen Änderungen in Form
  einer den Beschäftigten verständlichen Betriebsanweisung auf die Arbeiten und den Gebrauch von
  Maschinen und Werkzeug vorzubereiten. Die Einweisung ist zu dokumentieren.
- Im Falle von Tätigkeiten die eine besondere Kenntnis erforderlich macht (z. B. Arbeiten in kontaminierten
  Bereichen) sind die für die Tätigkeit erforderlichen Gesundheitsüberprüfungen oder Zertifikate /
  Führerscheine auf der Baustelle vorzuhalten und auf Verlangen nachzuweisen.
- Die zur Verwendung vorgesehenen Maschinen und Geräte, für die ein Sicherheitszertifikat erforderlich ist,
  dürfen nur betrieben werden, wenn der Nachweis über die Betriebssicherheit geführt werden kann.
- Die persönliche Schutzausrüstung (Schutzhelm und Schutzschuhe) haben die auf der Baustelle
  Beschäftigten und Anwesenden (auch Planer, Bauherren und Besucher) ohne Ausnahme zu tragen.
- Die Baustellenordnung tritt mit der Aufnahme von Bauaktivitäten in Kraft.
- Verstöße gegen die Sicherheit und Ordnung der Baustelle können mit einem sofortigen Baustellenverweis
  geahndet werden
- Alle beauftragten Firmen haben je eine Sicherheitsfachkraft / Koordinator und dessen Stellvertreter zu
  benennen.
- Alle Firmen haben zu ihren Gewerken entsprechende und die tatsächlich zu verrichtenden Arbeiten
  beschreibende Unterweisungen ihrer Mitarbeiter vorzubereiten (Hinweis: gilt nach Arbeitsschutzgesetz
  auch für Planer mit mehr als 10 Beschäftigten!, s. Arbeitsplatzbeschreibung)
- Alle auf der Baustelle verwendeten Baumaschinen müssen über entsprechende Zertifikate verfügen.
- Krane, Gerüste müssen ggf. über einen Standsicherheitsnachweis verfügen das Baustellenpersonal muss
  bei entsprechenden Arbeiten ggf. über besondere Gesundheitsüberprüfungen verfügen.
Zusätzlich gelten die Regelungen des Formblatts 214.HW, Weitere Besondere Vertragsbedingungen,
Ziffer 8
.

B.26 NORMENABWEICHUNG
(Nur zu beachten im offenen Verfahren bei EU weiten offenen Angebotsaufforderungen, sonst Entfall dieser Position)

Falls im Leistungsverzeichnis bei der Verwendung von technischen Spezifikationen auf Normen (DIN, EN etc.) Bezug genommen wird, kann auch die Norm gleichwertig angeboten werden.
Die Gleichwertigkeit ist bei Angebotsabgabe gesondert nachzuweisen.

In folgenden Positionen weiche ich von den angegebenen Normen ab:

....................................................................

....................................................................

....................................................................

....................................................................

Der Nachweis der Gleichwertigkeit liegt diesem Angebot bei.

B.27 Vorbemerkungen zur Materialökologie
Es wird eindringlich auf die Einhaltung aller nachfolgenden städtischen und gesetzlichen Vorgaben zur terMaterialökologie hingewiesen. Sollten Verstöße festgestellt werden, sind alle vertraundgswidrig verbauten Stoffe
und Materialien oder verwendete Reinigungsmittel auf Kosten des AN zu entfernen und mit zugelassenen Produkten zu ersetzen.
Kontrollen erfolgen durch den AG und dessen Erfüllungsgehilfen, die Bauleitungen vor Ort und den SiGeKo.

Zum Ende der Baumaßnahme werden Raumluftmessungen durchgeführt. Dabei festgestellte Verstöße durch den AN (versteckter Mangel) werden nachverfolgt (Rückbau) und sämtliche Kosten inkl. Nachmessungen dem  Verursacher zum Abzug gebracht.

Auch das Betreten von zur Messung abgesperrter Bereiche und Räume  ist untersagt, deshalb erforderliche Nachmessungen oder zusätzliche Anfahrten werden dem Verursacher angelastet.

Allgemeine Anforderungen
(gilt grundsätzlich für alle materialökologischen Anforderungen):

Nachweise:
Die geforderte Qualität der Baustoffe und Bauprodukte ist rechtzeitig vor Ausführung bzw. Bestellung durch Produkt-, Sicherheitsdatenblätter oder sonstige geeignete Nachweise zu belegen.
Die Verantwortung der Produkteinhaltung liegt allein beim AN.

Aktualität der Nachweise:
Nachweise wie Sicherheitsdatenblätter, Umweltzeichen-Zertifikate, Datenblätter oder Emissionsprüfberichte müssen aktuell sein.
Bei Umweltzeichen gilt die jeweils aktuellste Version. Ist die Gültigkeitsfrist z.B. einer zugrundeliegenden "Blauer Engel"-Version abgelaufen, werden die Zertifikate vom Baureferat nicht akzeptiert.
Im Fall der Überschneidung von zwei Versionen (Übergangsfrist) ist möglichst die aktuellste Version vorzulegen.

Produktänderungen:
Notwendige Produktänderungen während der Ausführung sind unverzüglich mit dem AG abzustimmen, es sind alle vorgenannten Nachweise neu vorzulegen und neu vom AG freizugeben.

Originalgebinde auf der Baustelle:
Es sind alle Produkte auf der Baustelle im Originalgebinde zu verwenden, eine Anlieferung bereits vorgemischter Produkte in Fremd- oder Neutralgebinden ist untersagt.

Feinstaub/ Gesundheitsgefährlicher Staub:

Das "Merkblatt zur Staubminderung bei Baustellen" der Regierung von Oberbayern ist zu beachten.

Die Staubentwicklung ist, so weit technisch möglich, zu vermeiden.

Bei Maschineneinsatz sind staubarme, abgestimmte Bearbeitungssysteme (Maschine und Mobilentstauber) zu verwenden, die den  allgemeinen Staubgrenzwert von 1,25 mg/m3 für die alveolengängige (A-) Fraktion sowie 10 mg/m3 für die einatembare (E-) Fraktion einhalten.
Die BG BAU führt Positivlisten staubarmer Bearbeitungssysteme und staubarmer Produkte.

Werden gesundheitsgefährliche mineralische Stäube oder andere Gefahrstoffe freigesetzt, sind die notwendigen Maßnahmen entsprechend der jeweiligen Technischen Regel Gefahrstoffe  (TRGS 505, 519, 521, 559, 900 u.a.) und der Gefahrstoffverordnung zu ergreifen.
Beim Bearbeiten von Bestandsbauteilen mit bleiweißhaltigen Anstrichen sind die Handlungsanleitungen der BG BAU zu beachten.
Stoffe mit besonders besorgniserregenden Eigenschaften:

Alle verwendeten Bauprodukte dürfen keine Stoffe mit folgenden Eigenschaften als konstitutionelle Bestandteile (d.h. Stoffe, die im Endprodukt verbleiben und in diesem eine Funktion erfüllen) enthalten:

Stoffe, die unter der Chemikalienverordnung REACH als besonders  besorgniserregend identifiziert und in die gemäß REACH Artikel 59 Absatz 1 erstellte Liste (sogenannte „Kandidatenliste“) aufgenommen
wurden (SVHC). Es gilt die jeweils aktuelle Fassung der Kandidatenliste.

offStoffe, die in ihrem Sicherheitsdatenblatt mit Eigenschaften gekennzeichnet sind, die zur Aufnahme in die Kandidatenliste führen können (REACH Art. 57).
Dies umfasst folgende Stoffe:
- erwiesenermaßen krebserzeugende, erbgutverändernde oder fortpflanzungs- gefährdende Stoffe
  („KMR-Stoffe“ der Kat. 1A und 1B)  und Stoffe, die gemäß den Kriterien der EG-Verordnung 1272/2008
  (oder der Richtlinie 67/548/EWG) mit den im Folgenden genannten H-Sätzen bzw. R-Sätzen eingestuft sind
  als:

- karzinogen (krebserzeugend) der Kategorie Carc. 1A / Carc. 1B
  H350: Kann Krebs erzeugen.
  H350i: Kann bei Einatmen Krebs erzeugen.
- keimzellmutagen (erbgutverändernd) der Kategorie Muta. 1A / Muta. 1B
  H340: Kann genetische Defekte verursachen.
- reproduktionstoxisch (fortpflanzungsgefährdend) der Kategorie Repr. 1A, Repr. 1B
  H360F, R60: Kann die Fruchtbarkeit beeinträchtigen.
  H360D, R61: Kann das Kind im Mutterleib schädigen.
  H360FD, R60/61: Kann die Fruchtbarkeit beeinträchtigen.
  Kann das Kind im Mutterleib schädigen.
  H360Fd, R60/63: Kann die Fruchtbarkeit beeinträchtigen.
  Kann vermutlich das Kind im Mutterleib schädigen.
  H360Df, R61/62: Kann das Kind im Mutterleib schädigen.
  Kann vermutlich die Fruchtbarkeit beeinträchtigen.
- Stoffe mit PBT- (persistent, bioakkumulierend und toxisch) oder
  vPvB- (sehr persistent und sehr bioakkumulierend) Eigenschaften.

Für bestimmte Stoffe (z.B. Formaldehyd) gelten besondere Regeln.
Diese sind über die Anforderungen des Blauen Engels bzw. über  die in den nachfolgenden Absätzen explizit aufgeführten Anforderungen geregelt.

Biozide:
Der Einsatz von Bioziden gemäß Biozidverordnung ist nicht zulässig.
Das gilt z.B. auch für Fassadenfarben- und putze, Fensterlacke oder die Vorbehandlung/ Lasur von Holz-Fassaden.
Hiervon ausgenommen sind
- Biozide, die allein zur Topfkonservierung in wässrigen Beschichtungsstoffen
  und Leimen eingesetzt werden. Hier gelten ggf. Einschränkungen und
  Vorgaben der Umweltzeichen (z.B. "Blauer Engel"), die in den jeweiligen
  produktgruppenspezifischen Anforderungen genannt sind.
- Bläueschutzmittel bei Holzfenstern
- Dichtstoffe in Feuchträumen

Polyvinylchlorid (PVC) / Chlorchemische Produkte:
Der Einsatz von chlorchemischen Produkten ist ausgeschlossen (z.B. bei Fußbodenbelägen, Fenstern, Türen, Rollladen, Sanitärleitungen, Elektroinstallation, Abdeck-/ Trennfolien, Dichtungsbahnen).
Ausnahmen sind zulässig für Anwendungsbereiche ohne vertretbare Alternativen.

Oberflächenbeschichtungen:
Bei allen Beschichtungen (Grundierungen, Imprägnierungen, sonstige Anstriche,  Spachtelungen, Öle, Wachse, Korrosions-, Brandschutzanstriche, etc.) sind  umwelt- und gesundheitsverträgliche, insbesondere wasserbasierte und 1-komponentige Produkte und Verfahren einzusetzen.
Sind im technischen begründeten Sonderfall lösemittelbasierte Produkte für Vor-Ort-Beschichtungen erforderlich, dürfen diese kein 2- Butanon-, Propanon-, 2- Pentan- oder Acetonoxim enthalten oder emittieren.
Die schriftliche Bestätigung der Oximfreiheit bzw. der 2- Butanon-, Propanon-, 2- Pentan- oder Acetonoxim -abhängig von der spezifischen Anforderung- dieser Produkte ist vom Hersteller einzuholen und zu dokumentieren.
Beschichtungen bzw. Oberflächenbehandlungen von Stahlbau-, Metallbau- und Schlosserarbeiten sind grundsätzlich komplett oder weitgehendst (z.B. Korrosionsschutz + Decklack) werkseitig bzw. im Produktionsbetrieb der Firma vorzunehmen und dürfen bis zum Zeitpunkt des Einbaus auf der Baustelle keine VOC-Richtwertüberschreitungen mehr verursachen.
Auf der Baustelle ist die Verarbeitung nur im Ausnahmefall und in Abstimmung mit dem AG erlaubt.

Bauschäume dürfen grundsätzlich nicht verwendet werden.

Die Vorschriften der Verordnung über die Verwendung gefährlicher Arbeitsstoffe sowie Vorschriften der Berufsgenossenschaft und Baubehörden sind zu beachten und einzuhalten. Bei eventuell auftretenden Unstimmigkeiten in Bezug auf Anwendungs- oder Verarbeitungshinweise dieses Leistungsbeschriebs, hat der AN den AG umgehend schriftlich zu unterrichten. Eigenmächtige Abänderungen von Anwendungs- oder Verarbeitungshinweisen durch den AN sind nicht zulässig. Werden andere Materialien als im LV aufgeführt, verwendet, so ist deren Gleichwertigkeit zu den ausgeschriebenen Materialien durch Analysenwerte zu
belegen bzw. vom AG zu bestätigen. Der AG ist berechtigt, Materialproben zur Analyse zu entnehmen. Die Umweltschutzbestimmungen sind genauestens zu beachten und einzuhalten.

Umweltschädliche Stoffe dürfen vom AN grundsätzlich nicht verwendet werden. Soweit dies im Einzelfall nach den allgemein anerkannten Regeln der Technik nicht vermieden werden kann, hat der AN unter Einbeziehung der Objektüberwachung das Einverständnis der zuständigen Behörden schriftlich einzuholen
und gegebenenfalls alle Auflagen zuverlässig einzuhalten.
Diese Regelung gilt insbesondere für den Schutz von Boden und Grundwasser bei der evtl. Lagerung von Treibstoffen auf dem Baugelände.

Entsprechend den Vorgaben der aus dem Bauleitfaden der LHM sind für sämtliche Bereich der Kindertagesstätte (KiTa)  sind Materialökologische Festlegungen zu beachtet.

In diesem Zusammenhang wird eindringlich auf die Einhaltung aller städtischen und gesetzlichen Vorgaben zur Materialökologie hingewiesen.
Diese sind dem beiliegenden Dokument der Landeshauptstadt München
BLF_C2.1_Materialökologie_Ausschreibungstexte_Vorbemerkungen_Vorgabe_BAU_20241023
zu entnehmen.

Die Erbringung von Nachweisen zur Produktdokumentation und Produktdeklaration verbauter Materialien ist in die Position Bestandsdokumentation einzukalkulieren..

Vor Inbetriebnahme werden Raumluftmessungen in den Räumen der KiTa seitens des AG vorgenommen.

B.28 Maßtoleranzen
Es gilt die DIN 18 202 - Toleranzen im Hochbau.
Soweit in den Leistungstexten nicht ausdrücklich anders beschrieben,
sind alle Bauteile im Gebäude mit erhöhten Anforderungen an
die Toleranzen auszuführen:

- Tabelle 1 - Grenzabweichungen:
  Die Spalten 5 bis 7 sind ungültig.
  Für Nennmaße über 6 m gilt Spalte 4.
- Tabelle 2 - Winkelabweichungen:
  Durch Ausnützen der Grenzwerte für Stichmaße der Tabelle 2 dürfen
  die eingeschränkten Grenzabmaße der Tabelle 1 nicht überschritten
  werden.
- Tabelle 3 - Ebenheitstoleranzen:
  Für sämtliche Bauteile gelten die erhöhten Anforderungen an die
  Ebenheit:
  Zeile 2a, für nichtflächenfertige Oberseiten von Decken, Unterbeton
  und Unterböden;
  Zeile 2b, für flächenfertige Oberseiten von Decken, Bodenplatten
  Zeile 4, für flächenfertige Böden
  Zeile 7, für flächenfertige Wände und Unterseiten von Decken

- Für Aufzugsschächte ist eine maximale Abweichung auf der ganzen
  Schachthöhe von +/- 20 mm zulässig. Geschoßstöße sind absatzfrei
  zu schalen.

B.29 Vermessung
Durch ein bauseitiges Ingenieurbüro werden nachfolgende Vermessungspunkte zur Verfügung gestellt:

Für die Ausbauphase wird durch den AN Baumeister im Gebäude an jedem Treppenhaus je Vollgeschoß ein Festpunkt markiert. Die Achsen/ Höhen werden durch Metallbolzen bzw. Metallplatten ausgeführt.
Die Verwahrung aller Vorgaben und weitere Vermessungsarbeiten für die Herstellung der ausgeschriebenen Leistungen sind Sache des jeweiligen Auftragnehmers.
Bevor mit den Arbeiten auf dem Gelände/ im Gebäude begonnen wird, hat der Auftragnehmer seine Methoden zur maßlichen Ausrichtung, Bauausführung und Kontrollmessung anzuzeigen und mit der Objektüberwachung abzustimmen.
Der Auftragnehmer ist für die sichere Einhaltung der ihm zur Verfügung gestellten Festpunkte verantwortlich. Muss aus baulichen Gründen ein Festpunkt entfernt werden, so ist vor Beseitigung die Zustimmung des Auftraggebers bzw. der Objektüberwachung einzuholen.
Der Auftragnehmer ist verpflichtet, dem Auftraggeber die Erfassung der später nicht mehr zugänglichen Anlagen oder Anlagenteile zu ermöglichen. Die dazu notwendigen Abstimmungen und Festlegungen
sind vor Baubeginn zu treffen.
Sollten bei Einmessarbeiten des AN Unstimmigkeiten zwischen zwei Punkten/ Höhen festgestellt werden, so sind diese unmittelbar der Objektüberwachung mitzuteilen, um das weitere Vorgehen abzustimmen.

B.30 Firmenschilder
Das Anbringen eigener Firmenschilder ist auf der Baustelle nicht zulässig.

B.31 Besichtigung
Zur Angebotserstellung wird dem Bieter eine Besichtigung des Geländes sowie den angrenzenden Straßen und Wegen empfohlen. Mehrkosten, die auf Unkenntnis der örtlichen Gegebenheiten zurückzuführen sind, werden nicht anerkannt.

B.32 Weitere Vorgaben
Allgemein sind die Vorschriften, Richtlinien und Unfallverhütungsvorschriften zu beachten.

- Ende der Zusätzlichen technischen Vertragsbedingungen - Allgemein -

## C - ZUSÄTZLICHE TECHNISCHE VERTRAGSBEDINGUNGEN
Zusätzliche Technische Vertragsbedingungen zu nachfolgenden Leistungsteilen
--------------------------------------------------------------

## C.1 - METALLBAU-/TISCHLERARBEITEN - ZTV -
Zusätzliche Technische Vertragsbedingungen
-------------------------------------------------------------

C.1.  A l l g e m e i n

Normen und Richtlinien

Für die Durchführung der ausgeschriebenen Bauleistungen gelten
zusätzlich zur VOB Teil C, in der gültigen Ausgabe, die Richtlinien
und Vorschriften der jeweiligen Fachverbände und Materialhersteller.

In den abzugebenden Preisen müssen alle für die Herstellung
und Montage erforderlichen Leistungen sowie Nebenleistungen
enthalten sein.

Bei den abzugebenden Preisen ist insbesondere VOB/C,
DIN 18299 zu beachten.

Für Verarbeitung, Lieferung, Einbau und Abnahmen von Materialien,
Teilen und Verbindungen gelten die am Standort der Baustelle gültigen
entsprechenden Gesetze, Normen, Verordnungen und Bestimmungen.
Erforderliche Nachweise hat der AN kostenlos für den AG zu erbringen.

C.1.1  Umfang der Arbeiten

Die auszuführenden Bauteile befinden sich im Untergeschoss des Gebäudes,
im Haus B, Haus A. V / R Vorder- und Rückgebäude.
Die Einbringung und der Transport im Gebäude ist in den Einheitspreisen
einzukalkulieren. Ebenenzuschläge werden nicht gewährt.
Fassadengerüste, Hebezeuge, Bauaufzüge, etc. sind zum Zeitpunkt der
Leistungsausführung AN Kellertrennwände nicht mehr bauseits vorhanden.

C.1.2  Konstruktionsvorgaben

Die dem LV zugeordneten Detail-, Schnitt- und Ansichtszeichnungen
sind bei der Kalkulation zu berücksichtigen.

C.1.3  Stand der Technik

Die Konstruktionen sind nach den einschlägigen Normen, Richtlinien
und Verarbeitungsvorschriften sowie dem Stand der Technik zu
erstellen und einzubauen.

C.2.  S t o f f e,  B a u t e i l e

C.2.1  Materialgüten

Sofern in der Position nicht anders vermerkt,
sind folgende Materialgüten auszuführen:

- Stahlgüte der Stahl-/Metallkonstruktionen S235

- Alle Verbindungsmittel (Schrauben, Bolzen etc.)
  aus Edelstahl

C.2.2  Werkseigene Produktionskontrolle

Auf Anfrage muss der Bieter einen Nachweis der Zertifizierung
der werkseigenen Produktionskontrolle nach
DIN EN 1090-1 vorlegen.
Der  Umfang  der  Anforderungen  an  die  werkseigene
Produktionskontrolle ist abhängig von der Ausführungsklasse (EXC), in welcher Bauteile und Bausätze hergestellt
werden.

C.2.3  Material- und Bauteilverträglichkeiten

Alle im LV aufgeführten Bestandteile der Konstruktionen müssen
aufeinander abgestimmt und miteinander verträglich sein, um die
uneingeschränkte Funktion der Konstruktion zu gewährleisten.

C.2.4  Kontaktkorrosion

Bei gegenseitigen Materialanschlüssen mit unterschiedlichem elektrischen
Potential sind an den Kontaktstellen Folienzwischenlagen anzuordnen,
um eine Kontaktkorrosion zu vermeiden. Verschraubungen sind mit
Edelstahlschrauben vorzunehmen. Ferner sind Materialausdehnungen durch
Temperaturschwankungen zu berücksichtigen.

C.3.  A u s f ü h r u n g

C.3.1  Untergrund / Befestigungsmittel / Dübelanweisung

Der Untergrund für die Befestigung der Bauteile besteht
aus Massivwänden (Mauerwerk/Stahlbeton)

Es dürfen nur Befestigungsmaterialien mit gültiger
amtlicher Zulassungsbescheinigung verwendet werden.
Bei Dübelbefestigungen ist nur die Verwendung von
Metalldübeln zulässig.
Für alle Schraubverbindungen, Befestigungsmittel,
Schnellbauschrauben sind ausschließlich rostfreie
Edelstahlschrauben zur Ausführung zugelassen.

Zur Vorbereitung der Dübelung ist bei Stahlbeton ein
Eisensuchgerät zu verwenden,um unnötige Fehlbohrungen zu
vermeiden.
Zum Bohren der Dübellöcher dürfen nur solche Geräte verwendet
werden, die den einwandfreien Sitz der Dübel garantieren.
Jeder Dübel ist auf seinen festen Sitz zu prüfen. Für diese Prüfung sind
zuverlässige Geräte wie z.B. Drehmomentschlüssel oder dergleichen
einzusetzen.
Über die Prüfung sind entsprechend der Zulassung Protokolle zu führen
und dem AG unaufgefordert zu übergeben. Lose Dübel sind zu entfernen
oder wenn dies nicht möglich ist unbrauchbar zu machen.

Leere Fehlbohrungen sind auf der vollen Bohrlochtiefe zu
schließen. Dazu sind schwindungsarme Kunstharzmörtel zu
verwenden.

C.3.2  Schweißarbeiten
Die notwendigen Schweißnachweise sind auf Anforderung vorzulegen.

Die Baustellenschweißnähte, sofern erforderlich,
müssen den Normen der Werkstattschweißnaht
entsprechen.

Bei Schweißarbeiten auf der Baustelle ist darauf zu achten,
daß durch Schweißperlen bzw. Funken oder Spritzer von
Schleifmaschinen bauseitig vorhandene Einbauteile,
insbesondere Glasflächen, nicht beschädigt werden
(vollflächige Abdeckung mit Schutztüchern).
Die notwendige Schutzmaßnahmen sind in den
Einheitspreisen vom Auftragnehmer zu berücksichtigen.

C.3.3  Aufmaße

Aufmaße vor Ort sind für alle zu erstellenden Bauteile
zwingend notwendig und eigenverantwortlich zu erstellen.
Über die fertigungstechnisch notwendigen Rohbaumaße
ist ein Aufmaßprotokoll zu erstellen und unaufgefordert der
OÜW vorzulegen.
Dieser Aufwand wird ergänzend zur VOB/C als Nebenleistung
nicht separat vergütet.
Die Aufmaße dienen als Grundlage der W+M-Planung des AN.

C.3.4  Maßtoleranzen

Es gilt DIN 18 203 - 2 Vorgefertigte Teile aus Stahl

C.3.5  Materialeinbringung

Sämtliche Erschwernisse bei der Materialeinbringung,
sowie die erforderlichen Hebezeuge, Hilfsvorrichtungen
und Schutzmaßnahmen an Bauteilen der eigenen Leistung
und an Bauteilen Dritter sind in die Einheitspreise mit
einzukalkulieren.

C.4.  S o n s t i g e s

C.4.1  Koordinationsaufwand

Der erhöhte Koordinationsaufwand für Absprachen mit den
Planungsbeteiligten und mit den Gewerken, die in die Leistung
des AN eingreifen, ist in die Einheitspreise einzukalkulieren.
Dies betrifft auch die Teilnahme an regelmäßigen
Besprechungen vor Ort für die gesamte Dauer des
Auftragsverhältnisses.

C.5.  A u f m a ß  u n d  A b r e c h n u n g

Die Abrechnung der Metallbauarbeiten erfolgt gemäß VOB / C,
nach DIN 18360  Metallbauarbeiten
sowie
nach DIN 18355 Tischlerarbeiten.

## D - ANLAGENVERZEICHNIS
D_1 Baustelleneinrichtungsplan

20240412_PL4_Baulogistikkonzept Rohbau - 2 Krane (TG-Rampe)_anonym

D_2 Werkplanung

D_2_1 Grundrisse / Schnitte / Ansichten:

Grundrisse:

CLE_ARC_A-UE-KT-0303-0-V

Schnitte:

CLE_ARC_A-SN-AA-0028-6-R

CLE_ARC_A-SN-BB-0029-3-R

CLE_ARC_A-SN-CE-0030-5-R

CLE_ARC_A-SN-D1-0031-5-R

CLE_ARC_A-SN-D2-0032-5-R

CLE_ARC_A-SN-FG-0033-6-R

Ansichten:

CLE_ARC_A-AN-FE-K-0125-3-F

CLE_ARC_A-AN-FE-K-0124-3-F

D_2_2  Details:

CLE_ARC_A-UE-KT-0304-0-V

D_3 Sonstiges

BLF_C.2.1_Materialoekologie_Ausschreibungstexte_Vorbemerkungen_VORGABE_BAU_20241023

SiGeOrdner&SiGePlan_BV_Wohnungsbau_CLE

SiGePlan_pb komplett

Schallschutz_825-6745-2.4_CLE_20250703_LPH5

Wärmeschutz_825-6745-1.3_20230601_Genehmigungsplanung_zur Ausschreibung

## 346.02 KELLERTRENNWÄNDE
Datum: 08.06.2026

### Bereich 1 LEISTUNGSVERZEICHNIS

#### Abschnitt 1.1 BAUSTELLENEINRICHTUNG

**1.1.10 Baustelleneinrichtung einrichten/beräumen**
*** Pauschalposition
Baustelle für die Durchführung der im nachfolgenden
beschriebenen Kellertrennwände einrichten
und nach Abschluss der Arbeiten wieder beräumen.

Im Einheitspreis sind folgende Leistungen einzukalkulieren:

- An- und Abtransport, Auf- und Abbau
  aller erforderlichen Geräte, Maschinen,
  Transportfahrzeuge, Werkzeuge,
  sonstiger Betriebsmittel, Tagesunterkünfte usw.
  soweit für die Erbringung der auszuführenden
  Leistungen erforderlich.
- Einholung aller erforderlichen Genehmigungen
  für die Ausführung der Baustelleneinrichtung

Diese Position gilt als Pauschale (1 Stück)
für das Einrichten und Beräumen der Baustelle
für sämtliche Abschnitte des Leistungsverzeichnisses
soweit nicht für bestimmte Leistungen eine
gesonderte Position im Leistungsverzeichnis
enthalten ist.

Kosten für Vorhaltung und Unterhalt werden über
eine gesonderte Position abgegolten.
Menge: 1,000 PSCH
SM: 1
SP: 1

**1.1.20 Baustelleneinrichtung vorhalten**
Baustelleneinrichtung wie zuletzt beschrieben
über die Dauer der Baumaßnahme vor- und
unterhalten.

Abrechnung nach 'Stück' kompletter
Baustelleneinrichtung  je Woche.
Menge: 5,000 Wo
SM: 1
SP: 1

#### Abschnitt 1.2 KELLERTRENNWÄNDE

**1.2.10 Kellertrennwandanlage, H = ca. 2.400 mm, Metall-UK, Holz-Lattung, mit deckenunabhängige Konstruktion**
Kellertrennwandanlage für 52 Kellerräume
fachgerecht herstellen, liefern und montieren.

Trennwandsystem aus Holz-Lattung:
mit Unterkonstruktion aus Metall, bestehend aus:
- Teleskopstützen als C - Profilen ca. 40 x 40 mm,
- Wandelement mit 3 Querprofilen als C-Profil ca. 20x40x20 mm
  und senkrechten Holzlamellen aus gehobelten, gefasten
  heimischen Nadelholz, Breite ca. 70 mm, Stärke ca. 20 mm,
  Holz-Lattung im Abstand von ca. 33 mm mittels
  Spezialschrauben auf Querprofilen befestigt.
- mit deckenunabhängige Konstruktion mittels Profilrohren /
  U-Profilen, Unterkonstruktion ca. 150 - 200 mm
  über OK Wandelement, nach stat. Erfordernis  /
  gemäß Systemhersteller
- sämtliche Metallelemente feuerverzinkt

Hinweis:
Die zuvor genannten Abmessungen dienen lediglich als Richtwert, Größe der Profile, UK und Lamellen nach System des Herstellers.

einschließlich der Herstellung der Türöffnung,
Maße ca. 2,135 x 0,90 m, gem. System des Herstellers.
Türe in separater Position.

Wandhöhe ca. mind. 2.400 mm, gemäß Systemhersteller
Höhe bis OK deckenunabhängige Konstruktion / Profilrohre mind. ca. 2.550 mm, gem. Systemhersteller.

Die Montage der Stützen erfolgt mittels Montagewinkel und Dorn sowie aufdrehsicheren Dübeln.
Der Toleranzusgleich erfolgt über Teleskopprofile.
Die Wandelemente werden mittels Stahlnieten zwischen den Stützen montiert.

Montageuntergrund Teleskopstützen:
Boden: auf Estrich mit Bodenbeschichtung, Dicke = 70 mm
Wände/Sützen: Rohbeton
Decke: aufgrund der hohen Raumhöhe wird eine deckenunabhängige Konstruktion ausgeführt
Oberfläche: alle Stahlteile feuerverzinkt

Im Zuge der Planung wurde eine Standard-Systemtiefe der Wände mit ca. 50 mm angenommen.
Bei abweichenden Systemaufbauten sind die Maße entsprechend anzupassen.
Dafür sind die im Grundriss vermerkten Achs- bzw. Bezugsmaße an Stützen oder Wandkanten zu beachten.
Details der Ausführung wie die deckenunabhängige Konstruktion, Maße der Lattung, Abstände der Stützen, Türen etc. erfolgen im System des Herstellers und sind durch den Auftragnehmer zu planen.

Ausführung einschließlich aller erford. Bohrungen, Befestigungs- und Verbindungsmittel, Hebehilfen und Gerüste.

Angebotenes Fabrikat / Erzeugnis: '....................................................' (vom Bieter einzutragen)

Abrechnung nach Länge der Kellertrennwände.
Die Türen werden übermessen.

Ausführung gemäß Detail-Planung:
CLE_ARC_A-DT-KT-0304-0-V

Ausführung gemäß Planung:
CLE_ARC_A-UE-KT-0303-0-V

Ausführungsort:
Haus B, Haus A. V / R - Vorder- und Rückgebäude
im Untergeschoss
Abstellräume 1- 51, Abstellraum Hausmeister
Menge: 230,000 m
SM: 1
SP: 1

**1.2.20 Mehrpeis | schräge unter TG-Zufahrt**
Mehrpreis für zuvor beschriebene Kellertrennwandanlage
für die Ausführung und Anpassung mit allen Einzelelementen unter TG-Zufahrt-Decke

Ausführung als schräge unter TG-Decke,
Höhe ca. von 1. 940 bis 2.400 mm

Ausführung einschließlich aller erford. Bohrungen, Befestigungs- und Verbindungsmittel, Hebehilfen und Gerüste.

Anpassungsarbeiten wegen Rohrleitungen, Kabeltrassen, Unterzügen, etc. sind in dieser Position einzurechnen.

Abrechnung nach Länge der betreffenden Trennwandanlage.
Die Türen werden übermessen.

Ausführungsplan:
CLE_ARC_A-DT-KT-0304-0-V

Ausführungsort:
Haus A. V / Vordergebäude
im Untergeschoss Abstellräume 37, 38
Menge: 10,000 m
SM: 1
SP: 1

**1.2.30 Mehrpreis | Anschluss TW an Massivwand**
Mehrpreis für zuvor beschriebene Kellertrennwandanlage
für die Ausführung eines Anschlusses  an angrenzende Massivwände (Stahlbeton/Mauerwerk).

Ausführung einschließlich aller erforderlichen Bohrungen,
Befestigungs- und Verbindungsmittel, Hebehilfen und Gerüste.

Abrechnung nach Anzahl der Wandanschlüsse.
Menge: 60,000 St
SM: 1
SP: 1

**1.2.40 Mehrpreis | Anschluss TW an Wand mit Dämmung**
Mehrpreis für zuvor beschriebene Kellertrennwandanlage
für die Ausführung eines Anschlusses an angrenzende Massivwände mit Dämmschicht.

Dicke der Dämmung ca. 100 mm

Ausführung einschließlich aller erforderlichen Bohrungen,
Befestigungs- und Verbindungsmittel, Hebehilfen und Gerüste.

Abrechnung nach Anzahl der Wandanschlüsse.
Menge: 8,000 St
SM: 1
SP: 1

**1.2.50 Mehrpreis | Anschluss TW an Trennwand**
Mehrpreis für zuvor beschriebene Kellertrennwandanlage
für die Ausführung eines Anschlusses an angrenzende Trennwände.

Ausführung einschließlich aller erforderlichen Bohrungen,
Befestigungs- und Verbindungsmittel, Hebehilfen und Gerüste.

Abrechnung nach Anzahl der Wandanschlüsse.
Menge: 4,000 St
SM: 1
SP: 1

**1.2.60 Mehrpreis | Anschluss TW an Stb-Stütze**
Mehrpreis für zuvor beschriebene Kellertrennwandanlage
für die Ausführung eines Anschlusses
an angrenzende Stb-Stützen.

Ausführung einschließlich aller erforderlichen Bohrungen,
Befestigungs- und Verbindungsmittel,
Hebehilfen und Gerüste.

Abrechnung nach Anzahl der Stützenanschlüsse.
Menge: 20,000 St
SM: 1
SP: 1

**1.2.70 Mehrpreis | T-Verbindung**
Mehrpreis für zuvor beschriebene Kellertrennwandanlage
für die Ausführung der T-förmigen Verbindung.

Ausführung im 90 Grad Winkel.

Ausführung einschließlich aller erforderlichen Bohrungen,
Befestigungs- und Verbindungsmittel, Hebehilfen und Gerüste.

Abrechnung nach Anzahl der T-förmigen Verbindungen
Menge: 35,000 St
SM: 1
SP: 1

**1.2.80 Mehrpreis | Eck-Verbindung**
Mehrpreis für zuvor beschriebene Kellertrennwandanlage
für die Ausführung der Eck-Verbindung.

Ausführung im 90 Grad Winkel.

Ausführung einschließlich aller erforderlichen Bohrungen,
Befestigungs- und Verbindungsmittel, Hebehilfen und Gerüste.

Abrechnung nach Anzahl der Eck-Verbindungen.
Menge: 15,000 St
SM: 1
SP: 1

**1.2.90 Mehrpreis | Tür in der Kellertrennwandanlage, B = ca. 885 mm, inkl. Drückergarnitur, mit PZ**
Mehrpreis für zuvor beschriebene Kellertrennwandanlage
für die Ausführung einer Tür,
einschließlich aller erforderlichen Türbeschläge
sowie ggf. zusätzliche systemgerechte Einbauten
wie z. B. zusätzliche Stützen, oder ähnliches, die für den systemgerechten und stabilen Einbau der Türe sowie für
die einwandfreie Funktion notwendig sind,
einschließlich Gummipuffer am Türanschlag aufgebracht für geräuschloses Öffnen und Schließen der Türen, Anzahl je Türe entsprechend Systemvorgaben, mindestens jedoch zwei pro Türe.

Abmessungen der Lamellen-Tür:
Breite ca. 885 mm, Höhe ca. 2.070 mm,
lichte Durchgangsbreite ca. 900 mm,
180 Grad nach außen öffnend,
mit aushängsicheren 2-tlg. Bändern,
mit Türverstärkungen, vorgerichtet für Profilzylinderschloss,
zur Verwendung im System Schließanlage,

Türdrückergarnitur mit Drücker und Langschild
aus Aluminium bzw. gemäß Wahl AG / Systemhersteller.
Drückerhöhe: je ca. 1.050 mm

Ausführung einschließlich der erforderlichen Bohrungen,
Befestigungs- und Verbindungsmittel,
Hebehilfen und Gerüste.

Abrechnung nach Anzahl der Türen.
Menge: 52,000 St
SM: 1
SP: 1

**1.2.100 Mehrpreis | Türschild mit Nummerierung**
Mehrpreis für zuvor beschriebene Kellertrennwandanlage
für die Ausführung eines Türschildes
mit durchlaufender Nummerierung / Beschriftung

Türschild bestehend aus:
Abmessung (BxH):ca. 150 x 100 mm,
Oberfläche: Aluminium, eloxiert und graviert,
  bzw. gem. Systemhersteller

Beschriftung mit Abteilnummer/Text:
- Abstellräume "01 - 51"
- Beschriftung
  für Abstellraum "Hausmeister"

Ausführung einschließlich der erforderlichen Bohrungen,
Befestigungs- und Verbindungsmittel.

Abrechnung nach Anzahl der Türenschilder.
Menge: 52,000 St
SM: 1
SP: 1

**1.2.110 Mehrpreis | Lichtschalterkonsole**
Mehrpreis für zuvor beschriebene Kellertrennwandanlage
für die Ausführung einer Lichtschalterkonsole

aus gleichem Material wie zuvor beschriebenes Wandelement, mit einer
Breite x Dicke von mind. 100 x 20 mm,
integriert in die zuvor beschriebene Kellertrennwand, zur bauseitigen Befestigung der Elektroinstallationen, Lichtschalter (senkrecht übereinander) und Steckdosen nach Absprache TGA

Positionierung in jedem Kellerabteils in Türnähe.

In diese Position ist die Abstimmung mit dem Fachplaner TGA und dem AN Elektroinstallation einzukalkulieren.

Ausführung einschließlich aller erforderlichen Bohrungen,
Befestigungs- und Verbindungsmittel.

Abrechnung nach Anzahl der Lichtschalterkonsolen.
Menge: 52,000 St
SM: 1
SP: 1

**1.2.120 Mehrpreis | Ausnehmung/Durchbruch ca. 400 x 400 mm**
Mehrpreis für zuvor beschriebene Kellertrennwandanlage
für das Herstellen einer Ausnehmung/eines Durchbruches

Abmessung: bis ca. 400 x 400 mm

Ausführung einschließlich aller erforderlichen
Befestigungs- und Verbindungsmittel sowie
ggfs. erford. Verstärkungen und Auswechlungen.

Abrechnung nach Anzahl Ausnehmungen
Menge: 5,000 St
SM: 1
SP: 1

*Hinweis: S o n s t i g e s :*

**1.2.130 Bemusterung Türschild-Nummerierung**
*** Pauschalposition
Bemusterung des Türschildes
inklusive Nummerierung / Beschriftung.

Bemusterung in Originalmaterial und Originaloberfläche
als Handmuster.

Die Bemusterung muss ggf. wiederholt werden.
Es ist von zwei Bemusterungen auszugehen.
Die Erstbemusterung hat spätestens zwei Wochen nach Auftragserteilung zu erfolgen.
Die Muster sind auf der Baustelle über die Objektüberwachung dem Auftraggeber bzw. dem Architekten zur Freigabe vorzulegen.

Muster verbleit im Eigentum des AN.
Menge: 1,000 PSCH
SM: 1
SP: 1

**1.2.140 Bemusterung Türdrücker**
*** Pauschalposition
Bemusterung der Türdrückergarnitur
zur besseren Veranschaulichung der Farb- und
Materialwirkung ist auf Verlangen des Bauherrn ein
Muster der Drückergarnitur,
vier Wochen nach Beauftragung vorzulegen.

1 Stück Drückergarnitur mit Langschild bzw.
alle erforderlichen Zubehörteile die notwendig sind.

Die Muster sind auf der Baustelle über die Objektüberwachung dem Auftraggeber bzw. dem Architekten zur Freigabe vorzulegen.

Vom Auftraggeber und dem Planer freigegebene Muster
dient als untere Qualitätsreferenz.
Menge: 1,000 PSCH
SM: 1
SP: 1

#### Abschnitt 1.3 PLANUNGSLEISTUNG

**1.3.10 Montage- und Werkstattplanung**
*** Pauschalposition
Vorlage Montage- und Werkstattplanung spätestens drei Wochen nach Auftragserteilung (auch ohne Aufforderung)
durch Darstellung des angebotenen Systems sowie der systemischen
- grundsätzlichen Konstruktion der Metall-Holzkonstruktion
- aller Befestigungsmittel
- der Aussteifungselemente der Konstruktion
- Anschlüsse der Feldkonstruktionen an den Teleskopstützen
- Anschlüsse Teleskopstützen an Boden und
  deckenunabhängige Konstruktion
- Wand- und Stützenanschlüsse
- Ausbildung der T- und Eck-Verbindungen
- Darstellung der Türkonstruktion und der Anbindung (Anschlag,
  Bänder, etc.) an die Wandkonstruktion

anhand von Katalogdarstellungen, Systemdetails des Herstellers, selbstgefertigten Planunterlagen (maßstäblich, nach Aufmaß der Bestandssituation vor Ort) im PDF-Format. Die Unterlagen sind im PKM-Raum hochzuladen.
Bei jeder Abgabe der Unterlagen im PKMS sin die entsprechenden Projektbeteiligten gem. Abstimmung mit dem AG per Mail darüber zu informieren.

Die AG-Seite wird die vorgelegten Unterlagen und
Nachweise binnen einer Frist von 10 Arbeitstagen prüfen
und unter Eintragung von eventuell notwendigen
Korrekturen zurücksenden.
Je einen korrigierten Plansatz erhält der AN ausschließlich in digitaler Form (PDF o.ä.) durch den AG bzw. den Architekten zurück (PKM-Raum).

Erst mit der Freigabe durch den Architekten darf die Ausführung begonnen werden.

Die Zeichnungsfreigabe durch die AG-Seite entbindet den
AN nicht von seiner vollen und ausschließlichen
Verantwortung und Haftung für die Richtigkeit und
vertragsgerechte Ausführung seiner Leistung in allen
Einzelheiten. Im Streitfall bzw. bei Mängeleintritt
können aus dieser Zeichnungsfreigabe und unter Berufung
auf Planvorgaben bzw. Regeldetails keinerlei Rechte
für den AN gegen die AG-Seite abgeleitet werden.

Änderungen, die durch verspätete Vorlage der Unterlagen
seitens des AN bedingt sind, rechtfertigen keine
Terminverschiebung.
Es ist Pflicht des AN die M+W-Planung so rechtzeitig
zur Prüfung und Freigabe vorzulegen, dass daraus keine
Terminverzögerungen im Bauablauf eintreten.
Menge: 1,000 PSCH
SM: 1
SP: 0

**1.3.20 Statischer Nachweis**
*** Pauschalposition
Statischer Nachweis für die statisch beanspruchten
Bauteile in diesem Leistungsverzeichnis
(Statik der Kellertrennwandanlage, Metall-Unterkonstruktion mit Holz-Lattung).

Nach Auftragserteilung, ist durch den AN,
insbesondere für statisch beanspruchte Bauteile,
einschließlich der Befestigung und Verankerung,
eine vollständige, prüffähige statische Berechnung
eigenverantwortlich zu erstellen,
und spätestens 4 Wochen nach Auftragserteilung dem
Statiker in zweifacher Ausfertigung sowie der AG-Seite
in einfacher Ausfertigung vorzulegen.

Die Erstellung der statischen Berechnung, sowie die
Vervielfältigung der erforderlichen Planpausen, sind
einzurechnen, einschließlich kurzfristiges, mehrmaliges
Einarbeiten von Korrekturen und Auflagen.
Menge: 1,000 PSCH
DIN276_06: 399; KGR: 3990
SM: 1
SP: 0

**1.3.30 Bestandsdokumentation**
*** Pauschalposition
Erstellung der Bestandsdokumentation für die Leistungen der vorbeschriebenen LV-Titel

Zum Zwecke der Bestandsdokumentation ist durch den AN
eine technische Dokumentation,
- digital
  im Format .PDF, .XLS und .DOC
vorzulegen.

Die Einzeldokumente sind jeweils 4 Wochen vor Einbau bzw. Ausführung der Leistung vor Ort der OÜW zu Sichtung und Qualitätsnachweis in digitaler Form zu übergeben.

Die zusammengestellten Gesamtunterlagen sind einheitlich beschriftet und strukturiert, mit Inhaltsverzeichnis
in digitaler Form zu erstellen und spätestens 6 Wochen vor Abnahme auf den DPR hochzuladen.

In den Bestandsunterlagen müssen
mindestens folgende Unterlagen enthalten sein:

- Inhaltsverzeichnis
- Fachunternehmerbescheinigung
- Fachbauleitererklärung
- Nachunternehmerliste mit Telefonnummer und
  Ansprechpartner
- Produktdatenblätter
- Abnahmeprotokolle, Zulassungsbescheide,
- Bestätigung der gesundheitlichen Unbedenklichkeit
  aller eingebauten Materialien
- Sicherheitsdatenblätter aller verbauten Materialien
- Prüfzeugnisse, bauaufsichtliche Zulassungen,
  Übereinstimmungserklärung der Firma
- statischer Nachweis

sowie die im Formblatt 214.HW, Weitere Besondere Vertragsbedingungen, unter Ziffer 11 aufgeführten Unterlagen. Die dort aufgeführten Regelungen sind zu beachten.

In dieser Position sind alle Leistungen zu erfassen, die über die Grundleistung einer Bestandsdokumentation gem. VOB
hinausgehen.
Menge: 1,000 PSCH
SM: 1
SP: 0

#### Abschnitt 1.4 STUNDENLOHNARBEITEN

*Hinweis: Hinweis zu Stundenlohnarbeiten*
Hinweis zu Stundenlohnarbeiten:
Stundenlohnarbeiten sind nur nach vorheriger Anmeldung
und anschließender Freigabe durch den AG, bzw. OÜW möglich. Der AN hat grundsätzliche keinen Anspruch auf Ausführung der Stundenlohnarbeiten.

Sofern Stundenlohnarbeiten anfallen, sind vom Auftragnehmer wöchentlich Stundenlohnzettel in mindestens zweifacher
Ausfertigung einzureichen.
Diese müssen außer den Angaben nach VOB/B § 15 Nr. 3

- das Datum,
- die Bezeichnung der Baustelle,
- die genaue Bezeichnung des Ausführungsortes
  innerhalb der Baustelle,
- die Art der Leistung,
- die Namen der Arbeitskräfte und deren Berufs-,
  Lohn- oder Gehaltsgruppe,
- die geleisteten Arbeitsstunden je Arbeitskraft,
  ggf. aufgegliedert nach Mehr-, Nacht-,
  Sonntags- und Feiertagsarbeit,
  sowie nach im Verrechnungssatz nicht
  enthaltenen Erschwernissen und
- die Gerätekenngrößen
enthalten.

Verspätet angezeigte oder unvollständig beschriebene Stundenlohnarbeiten, welche eine sachliche Prüfung einschränken, werden von der OÜW nicht akzeptiert.

Aufsichtsstunden sowie An- und Abfahrt werden nicht gesondert vergütet, es sei denn, diese sind vom Auftraggeber angeordnet oder objektiv notwendig, z.B. aufgrund gesetzlicher Unfallverhütungsvorschriften.

Die Bescheinigung durch den AG, bzw. die OÜW auf dem Stundenlohnzettel begründet keinen Vergütungsanspruch.
Die Anerkennungswirkung betrifft nur Art und Umfang der erbrachten Leistung (Aufmass). Ergibt die spätere Rechnungsprüfung die Zugehörigkeit der Stundenlohnarbeiten zu anderen Vertragsleistungen, ist die Vergütung ausgeschlossen.

Die Originale der Stundenlohnzettel behält der Auftraggeber,
die bescheinigten Durchschriften erhält der Auftragnehmer.
Eine Durchschrift ist den Abschlagsrechnungen zur Kontrolle beizufügen.

Die Stundenlohnzettel müssen als solche erkennbar getrennt von Bautagesberichten eingereicht werden. Stundenlohnarbeiten in Bautagesberichten werden nicht anerkannt und dienen auch nicht der Nachweisführung.

**1.4.10 Stundenlohn Meister**
Meister
Menge: 5,000 h
KGR: 3990
SM: 1
SP: 1

**1.4.20 Stundenlohn Vorarbeiter**
Verrechnungssatz für Vorarbeiter
Menge: 10,000 h
SM: 1
SP: 1

**1.4.30 Stundenlohn Facharbeiter**
Verrechnungssatz für Facharbeiter
Menge: 10,000 h
SM: 1
SP: 1

**1.4.40 Stundenlohn Hilfsarbeiter / Werker**
Verrechnungssatz für Hilfsarbeiter / Werker
Menge: 20,000 h
SM: 1
SP: 1
